# MEIER Doppelwand GaebWriter V
Leistungsbeschreibung (GAEB 90, DA81)
Projektbezeichnung: MEIER Doppelwand  GaebWriter V
Währung: EUR

## LV-Bezeichnung
Datum: 26.10.20

### 01 MEIER Doppelwand

**Liefern von Doppelwänden**
Halbfertigteile der Firma MEIER Betonwerke oder
gleichwertig,

wie folgt:

nach gültigem Zulassungsbescheid und nach
 DIN EN 1992-1-1 zusammen mit DIN EN 1992-1-1/NA  mit
schalungsseitig glatten Betonoberflächen und
Wandungsstärken von  20, 22, 24, 25, 30, 36.5, 40 und
45 cm.
Maximale Elementgröße 9,00m x 3,50m
Abrechnungsfläche ist das umschriebene Rechteck beider
Schalen.
Abzüglich Aussparungsflächen > 2,5 m²

Schalenstärke beidseitig d=5cm aus C20/25.

Die Oberflächen sind nach entsprechender Vorbehandlung
streich- und tapezierfähig nach DIN 18217. Eine
Sichtbetonoptik kann mit bauseitiger
Oberflächennachbehandlung erreicht werden.
Für den Einsatz bei drückendem Wasser, sind besondere
Vereinbarungen z.B. hinsichtlich der Nutzungsklasse
gemäß WU-Richtlinie zu treffen.

Mit einzukalkulieren ist:

 Spezialfahrzeugen; Innenlader-Abstellfläche beachten:
30x3m je Palette, eben, gerade,waagrecht, befestigt);

Produktionspläne  auf Basis bauseitiger
Ausführungspläne;
  Transportanker und 2 Stück Montagehülsen je Element.

Nicht einzukalkulieren ist:
  Krangestellung;
  Abladen;
  Montage;
  Ortbeton-, Verguss- oder Verfugungsarbeiten;
  Einbauteile und Abschalungen;
  Betonstahl und Gitterträger.

Weitere Detaillösungen und Sonderlösungen nach
Ergänzungspreisliste  in gesonderter Position.
Einheit: m²

#### 01.01 BETON - Aufpreis

**01.01.10 Zulage für die Erhöhung der Betongüte auf C25/30 pro cm**
Einheit: m²

**01.01.20 Zulage für die Erhöhung der Betongüte auf C30/37 pro cm**
Einheit: m²

**01.01.30 Zulage für die Erhöhung der Betongüte auf C30/37 + LP**
(bei Anforderung Exp.Kl. "XF4 je Schale pro cm)
Einheit: m²

**01.01.40 Zulage für die Erhöhung der Betongüte auf C35/45 pro cm**
Einheit: m²

**01.01.50 Zulage für die Erhöhung der Schalendicke pro cm**
Einheit: m²

#### 01.02 BEWEHRUNG-Aufpreis

**01.02.01 Betonstahl eingebaut**
nach statischen und konstruktiven Erfordernissen.
Abrechnung auf Grundlage der Stahlliste des
Herstellers.
Einheit: kg

**01.02.10 Zulage für eingebaute Gitterträger**
Einheit: kg

**01.02.20 Zulage für gebogenen Stahl, Bügel, Schubträger usw.**
Einheit: kg

#### 01.03 SCHALUNG - Aufpreis

**01.03.10 Zulage für Wandhöhen von 3,51 m bis 4,5 m**
Einheit: m²

**01.03.11 Zulage für Wandhöhen von 4,51 m bis 5,5 m**
Einheit: m²

**01.03.12 Zulage für Wandhöhen > 5,5 m**
Einheit: m²

**01.03.20 Zulage für Kleinelemente: < 8 m² aber > 6 m²**
Einheit: m²

**01.03.21 Zulage für Kleinelemente: < 6 m²**
Einheit: m²

**01.03.30 Zulage für rechteckige Öffnungen pro Schale bis 0,30 m²**
Einheit: Stk

**01.03.31 Zulage für rechteckige Öffnungen pro Schale > 0,30 m²**
Einheit: m²

**01.03.40 Zulage für runde Öffnungen pro Schale bis 0,30 m²**
Einheit: Stk

**01.03.41 Zulage für runde Öffnungen pro Schale > 0,30 m²**
Einheit: m²

**01.03.50 Zulage für Abschalungen bei Fenster und Türen, Ausführung in Holz**
Einheit: lfm

**01.03.51 Zulage für Abschalungen bei Fenster und Türen, Ausführung in Dämmstoff**
Einheit: lfm

**01.03.52 Zulage für Abschalungen bei Fenster und Türen, Ausführung in Holz + Dämmstoff**
Einheit: lfm

**01.03.60 Zuschlag für Schrägabschalung (pro lfm. Schale)**
Einheit: lfm

**01.03.70 Zulage für Gehrungsschnitt (pro lfm. Schale)**
Einheit: lfm

**01.03.80 Zulage für die Herstellung von trapezförmigen Scheinfugen**
Einheit: lfm

#### 01.04 EINBAUTEILE - Lieferung und Einbau

**01.04.10 Erdungsfestpunkt M10/12**
Einheit: Stk

**01.04.11 Erdungsrundstahl VA, bis max. 10 mm**
Einheit: lfm

**01.04.15 KG Rohr DN200 mm**
Einheit: Stk

**01.04.16 KG Rohr DN250 mm + 300 mm**
Einheit: Stk

**01.04.20 Elektro-Dose, Typ Kaiser 1263-60 oder gleichwertig**
Einheit: Stk

**01.04.21 Elektro-Leerrohr ohne Zugdraht DN 25 mm**
Einheit: lfm

**01.04.22 Elektro-Leerrohr ohne Zugdraht DN 32 mm**
Einheit: lfm

**01.04.23 Elektro-Leerrohr ohne Zugdraht DN 50 mm**
Einheit: lfm

**01.04.30 Maueranschlussschiene, Typ____z.B. HMS oder glw.**
Einheit: lfm

**01.04.31 Ankerschiene, Länge bis 30 cm, Typ___z.B. HTA oder glw.**
Einheit: Stk

**01.04.32 Ankerschiene, Länge ab 31 cm, Typ___z.B. HTA oder glw.**
Einheit: lfm

**01.04.40 Rückbiegeanschluss, Typ___, Breite bis___mm z.B. HBT oder glw.**
Einheit: lfm

**01.04.70 ACO-Therm Leibungsrahmen ohne Flügel, Wandstärke 20-30 cm: __x__ mm**
Einheit: Stk

**01.04.80 Abschalelemente in Faserbeton bis d=24cm**
Einheit: lfm

**01.04.81 Abschalelemente in Faserbeton bis d=30cm**
Einheit: lfm

**01.04.82 Abschalelemente in Faserbeton bis d=40cm**
Einheit: lfm

**01.04.83 Abschalungen in Beton bis d=40cm**
Einheit: lfm

#### 01.05 ZUBEHÖR - Lieferung

**01.05.10 Beton-Kegel zum Schließen der Aussparungen für Anker/ Stützen**
Einheit: Stk

**01.05.20 ACO-Therm, Kippflügeleinsätze Isolierglas (Ug 3,3) ___x___ mm**
Einheit: Stk

**01.05.24 ACO-Therm, Dreh / Kipp - Flügeleinsätze Isolierglas (WSG Ug 0,6) ___x___ mm**
Einheit: Stk

USt %: 19,00
